# Steigerung Energieeffizienz ZKW Göbitz
Angebotsaufforderung (GAEB DA XML 3.3, DA83)
Projekt: 30231068
Währung: EUR
Nebenangebote zugelassen: ja
Auftraggeber: Eigenbetrieb Abwasserbeseitigung Zeitz, Kramerstraße 2, 06712 Zeitz, Ansprechpartner Ben Heinrich, E-Mail Jens.Kellermann@stadt-zeitz.de
Erstellt mit: GXML Toolbox V3.3 R20230829, iTWO_64 V12.0.896, 28.01.2026

## 3 Erweiterung Schlammhalle (CSÜ)
Datum: 28.01.2026
EP-Anteile: Löhne; Stoffe; Geräte; Sonstiges

*Hinweis: Allgemeine Baubeschreibung*
Standort:
Das geplante Bauvorhaben befindet sich auf dem Betriebsgelände des Zentralklärwerks der Stadt Zeitz in der
Gemeinde Elsteraue, Gemarkung Göbitz.
Der Standort liegt im südwestlichen Bereich des Klärwerksgeländes, wo sich die sogenannte Schlammhalle befindet – ein Gebäude, das für die Schlammentwässerung genutzt wird und den zentralen Ausgangspunkt für die geplante
technische und bauliche Modernisierung bildet. Die südwestliche Grundstücksgrenze verläuft entlang der Tröglitzer
Straße, während im Nordosten direkt die übrigen technischen Anlagen des Klärwerks anschließen.

Projektziel:
Im Zuge einer geplanten Modernisierung des Zentralklärwerks wird die bestehende Schlammentwässerungsanlage
innerhalb der Schlammhalle grundlegend erneuert. Dies umfasst sowohl den Rückbau veralteter Komponenten als
auch die Installation neuer, effizienter Anlagentechnik. Im Fokus stehen hierbei insbesondere Pumpen, Rohrleitungen,
Steuerungssysteme sowie die elektrische Schalttechnik. Die bauliche Struktur des Gebäudes bleibt dabei unverändert,
lediglich nicht mehr benötigte Maschinenfundamente werden zurückgebaut.

Zukünftig soll der konditionierte Überschussschlamm über moderne Zentrifugen entwässert und mithilfe eines
Spiralförderers direkt in bereitstehende Container befördert werden. Die neu eingesetzte, redundant ausgelegte
Technik gewährleistet eine deutlich höhere Betriebssicherheit, verringert potenzielle Ausfallzeiten und trägt durch ihre
energieeffiziente Arbeitsweise zur Verbesserung der CO2-Bilanz des Klärwerks bei.

Im Rahmen des Gesamtprojekts "Steigerung der Energieeffizienz des ZKW Göbitz" sieht das Teilprojekt "Erweiterung Schlammhalle - Containerstellplatzüberdachung" die Errichtung einer Überdachung als Anbau an das bestehende
Schlammentwässerungsgebäude vor; der Neubau dieser Überdachung ist Inhalt des Leistungsverzeichnis.

Die Überdachung dient dem Schutz der Containerstellflächen und des Fördersystems vor Witterungseinflüssen. Ziel
ist es, eine Beeinträchtigung des Betriebsablaufs sowie mögliche Schäden an der technischen Anlage zu vermeiden.
Die neue Konstruktion wird nordwestlich an die bestehende Schlammhalle angrenzend errichtet.

Weitere Unterlagen:
Neben dem Leistungsverzeichnis sind die Ausführungen der beigefügten Baubeschreibung samt Anlagen zu beachten und bei der Kalkulation zu berücksichtigen.

*Hinweis: Vorbemerkungen*
Für alle auszuführenden Leistungen gelten alle zum Zeitpunkt der Ausführung einschlägigen gültigen DIN-Vorschriften und sonstigen technischen Regelwerke.

Alle beschriebenen Leistungen beinhalten die Lieferung, Verarbeitung und Montage aller notwendigen Materialien und Befestigungsmittel einschl. erforderlicher Stemmarbeiten, Transport und der Kosten für Löhne und Geräte, Betriebsstoffe, sofern hierfür keine gesonderten Positionen vorhanden sind. In die Leistung einzurechnen sind erforderlich werdende Konstruktionen oder Anpassungen jeglicher Art sowie Verschnitt.

Der Auftragnehmer hat über alle zur Ausführung bestimmten Baustoffe und ggf. Herstellungsverfahren Eigentums- und Gütenachweise auf der Baustelle zu führen. Andere als in der Leistungsbeschreibung benannten Bauteile, Materialen, Stoffe dürfen nur verwendet werden, wenn sie vom Auftraggeber vor dem jeweiligen Beginn der Ausführung freigegeben wurden.

Wenn nicht anders in den Leistungsbeschreibungen darauf eingegangen wird, gehen abzubrechende Teile in das Eigentum des Auftragnehmers über und sind durch diesen zu beseitigen. Hierbei sind die entsprechenden Entsorgungsvorschriften zu beachten und einzuhalten. Kontaminierte Baustoffe sind grundsätzlich getrennt vom üblichen Bauschutt zu entsorgen. Der Nachweis der ordnungsgemäßen Entsorgung gegenüber dem Auftraggeber ist unaufgefordert zu übergeben.
Ein Vor-Ort-Termin vor Angebotsabgabe wird empfohlen und kann nach telefonischer Absprache mit Herrn Kellermann, Tel. 03442441918 vereinbart werden.
Die Arbeitszeiten auf der Kläranlage sind auf Montag bis Donnerstag von 07:00 bis 16:30 Uhr und Freitag von 07:00 bis 13:00 Uhr festgelegt. Abweichende Arbeitszeiten können bei besonderer Erfordernis zwischen dem Auftraggeber (AG) und dem Auftragnehmer (AN) einvernehmlich abgestimmt werden. Hierdurch entstehende Mehraufwendungen sind in die Einheitspreise einzukalkulieren und werden nicht separat vergütet.

Unklarheiten sind nach Abstimmung mit der Vergabestelle vor der Angebotsabgabe zu klären.

Vor Beginn der Arbeiten hat sich der Auftragnehmer über den Verlauf von Leitungen, Kabeln usw. zu informieren.

Notwendige Umlegungen sind rechtzeitig vom Auftragnehmer zu beantragen. Baustellen- und endgültige Anschlüsse müssen grundsätzlich zugänglich bleiben und geschützt werden. Im Zweifel ist vom Auftragnehmer an den Auftraggeber ein Hinweis zu geben, erforderlichenfalls ist eine Festlegung zu treffen.

Im direkten Anbaubereich von einzelnen Fundamenten an den Bestand ist abschnittsweise und ohne Pause (keine Schachtarbeiten vor dem Feierabend oder Wochenende) zu arbeiten. Die Gründungstiefe ist in diesen Bereichen der Tiefe der Bestandsgründung anzupassen. Baugruben sind nur kurzzeitig offen zu halten. Bei Niederschlag ist die Bautätigkeit einzustellen. Die Kosten hierfür sind in die Einheitspreise einzurechnen und werden nicht gesondert vergütet.

Bei An- und Abtransporten verpflichtet sich der AN, die im Baugelände benachbarten Straßen und Grundstücke unbedingt frei von Verunreinigungen und Beschädigungen zu halten.

Mit Rücksicht auf die Lage des Baugrundstücks und dem Umfang der Bebauung sowie der vorgesehenen baulichen Tätigkeiten, stehen auf dem Baugrundstück nur im begrenztem Umfang Flächen für die Baustelleneinrichtung sowie Lagerflächen für Baustoffe, Materialien und Geräte etc. zur Verfügung. Die Lage der Baustelle ist aus den vorliegenden bzw. beigefügten Unterlagen ersichtlich und kann vor Ort eingesehen werden. Hierbei ist zu berücksichtigen, dass diese Flächen auch noch durch andere nachfolgende Auftragnehmer, sowie die besondere Baustelleneinrichtung in Anspruch genommen werden. Das heißt, Flächen stehen nur zeitweise, in geringfügigen Mengen und in Absprache mit der Objektüberwachung des AG zur Verfügung.

Die Materialtransporte innerhalb der Baustelleneinrichtung sowie im Gebäude erfolgen unter beengten Bedingungen, dies ist bei der Kalkulation mit zu berücksichtigen.

Der An- und Abtransport, das Umsetzen, Vorhalten und das Unterhalten, Betreiben, die Versorgung der Baumaschinen und Geräte mit Betriebsstoffentungen zu den Entnahmestellen und Anschlusspunkten für die gesamte Bauzeit ist ebenfalls Sache des AN. Die erforderlichen Entnahmestellen und Anschlusspunkte werden durch den AG bereitgestellt. Die Verbrauchskosten für Strom, Wasser und Abwasser sind vom AN gem. besondere Vertragsbedingungen zu begleichen.

Die ausgeschriebenen Leistungen werden auch in der Schlechtwetter-Jahreszeit ausgeführt. Mehraufwendungen für Arbeiten unter Schlechtwetterbedingungen, welche zur fachgerechten Ausführung der ausgeschriebenen Leistungen aus den Verarbeitungsrichtlinien der Produkthersteller erforderlich werden, sind in die Einheitspreise mit einzukalkulieren.

Die arbeitstägliche Reinigung der Arbeitsbereiche und Entsorgung von Schutt etc. ist durch den Auftragnehmer sicherzustellen.

Anfallender Baustoff- und Restmüll ist durch den AN arbeitstäglich eigenverantwortlich und fachgerecht zu entsorgen.

Die An- und Abfahrtswege und Aufstellflächen der Feuerwehr und von Rettungsfahrzeugen sind uneingeschränkt und ständig frei zu halten.

Durch den Auftragnehmer ist ein Bauleiter nach Landesbauordnung für die Baustelle einzusetzen.
Bei allen auszuführenden Arbeiten der Auftragnehmer ist davon auszugehen, dass andere Auftragnehmer ebenfalls mit Leistungen beauftragt sind. Die einzelnen Abläufe der Arbeiten werden in einem Terminplan erfasst und werden in regelmäßig stattfindenden Baustellengesprächen im Detail koordiniert. Die Teilnahme des verantwortlichen Bauleiters des AN oder seines Bevollmächtigten an diesen Besprechungen ist zwingend sicherzustellen. Alle hierfür erforderlichen Aufwendungen sind in Einheitspreise einzukalkulieren.

Der Auftragnehmer hat täglich ein Bautagebuch zu führen und wöchentlich der Bauleitung vorzulegen und zu übergeben. Die Bautagebücher müssen alle Angaben enthalten, die für die Ausführung oder Abrechnung des Vertrages von Bedeutung sein können, z. B. beschäftigte Arbeitskräfte, wichtige  Bauabschnitte, Witterungsverhältnisse etc.

Lärm- und Staubemissionen sind entsprechend dem Stand der Technik zu vermeiden. Auf die Schutzbedürftigkeit der angrenzenden Bebauung wird hingewiesen.

Während der Bauphase sind die Immissionsrichtwerte der "Allgemeinen Verwaltungsvorschrift zum Schutz gegen Baulärm- und Geräuschimmission" vom 19.08.1970 von 65dB(A) tags und 50 dB(A) nachts, gemessen an der nächstgelegenen Wohnbebauung einzuhalten. Zu beachten ist, dass hier als Nachtzeit die Zeit zwischen 20.00 Uhr und 7.00 Uhr gilt.

*Hinweis: Anhänge und Anlagen zur Ausschreibung*
Anhang 1 Baubeschreibung
  Anlage 1Lageplan
  Anlage 2Ansichten CSÜ
  Anlage 3Grundriss und Dachaufsicht
  Anlage 4Stahlbauplan
  Anlage 5Detail Anschluss Dach an Bestand
  Anlage 6Außentür Bestandsgebäude
  Anlage 7Schal- und Bewehrungsplan
  Anlage 8Oberflächenplan Straßenbau
  Anlage 9Deckenhöhenplan und Entwässerung
  Anlage10Baugrubenplan Sockel Stützen
  Anlage11Baugrunduntersuchung CSÜ

### Bereich 1 CONTAINERSTELLPLATZÜBERDACHUNG

#### Abschnitt 1.1 BAUSTELLENEINRICHTUNG

**1.1.10 Baustellen einrichten, vorhalten, räumen**
*** Pauschalposition
Einrichten und Vorhalten für die Gesamtmaßnahme während der Bauzeit incl. Unterbrechungen sowie das Räumen der Baustelle und Wiederherstellen des Geländes. Tagesunterkunft incl. ausreichender sanitärer Einrichtungen, Baustrom, Bauwasser und -abwasser, Leistungen zur Verkehrssicherung, Baustellenbeleuchtung und Bauzaun, welcher aus Arbeitsschutzgründen erforderlich ist.

Zur Montage notwendiger Hebebühnen und Krane sowie Personenauffangnetze sind einzurechen. Es ist hier auch der zeitliche differenzierte Montageablauf zu berücksichtigen und evtl. Mehraufwendungen mit einzukalkulieren.

Höhe Stahlkonstruktion: bis ca. 5,50m ü OK Gelände
Höhe des Dachfirstes: bis ca. 8,70m ü OK Geländer
Menge: 1,000 psch
DIN276-1 (2008): 391

**1.1.21 Geotextil als Trennschicht verlegen GRK 5* ≥ 300 g/m² Abr. Abwicklung**
Geotextil als Trennschicht für Oberboden- und Bodenlager
verlegen. Überlappung mindestens 0,50 m.
Geotextilrobustheitsklasse 5,
Masse pro Flächeneinheit ≥ 300 g/m²
Verlegen zur Schichtentrennung Haufwerk auf anstehenden Böden,
inkl. Rückbau und Entsorgung

Abgerechnet wird die abgewickelte Fläche
ohne Überlappung.
Menge: 500,000 m2

#### Abschnitt 1.2 ALLGEMEINE LEISTUNGEN

**1.2.10 Technische Bearbeitung**
*** Pauschalposition
Technische Bearbeitung für den gesamten
 Umfang der Ausschreibung.
 Vom Tragwerksplaner wird die statische Berechnung als Genehmigungsstatik mit den zugehörigen Übersichtszeichnungen, den Konstruktionszeichnungen
sowie den Regeldetails zur Verfügung gestellt.
 Basierend auf diesen Plänen und in Verbindung mit den
 Detailplänen des Architekten hat der
 Auftragnehmer die technische Bearbeitung für die
Montagepläne, Werkstatt- und Detailpläne sowie die Montagezustände zu erbringen.
Die Bearbeitung umfasst:
 - sämtliche Stahlkonstruktionen
 - Unterspannungen
 - Übergänge, Auflager
 - Stahltrapezprofil
 - Anhängelasten der an die Stahlbauarbeiten
anschließenden Leistungen, wie Fassaden, Dachaufbau,
 Montagestöße,
 - Verbindungsmittel
 - statische Berechnung der Baugruben inkl Verbau für FP 1.1 und FP 2.1

Sollten Abweichungen von den vorgegebenen Profilen und
Ausführungen erforderlich sein, so sind diese mit dem Architekten und dem vom Bauherrn beauftragten Tragwerksplaner detailliert abzustimmen.
Menge: 1,000 psch

**1.2.20 Verlegepläne, Stahltrapezprofilblech**
*** Pauschalposition
Erarbeitung der Verlegepläne gem. A nforderung der DIN
18807, Teil 3 und der IFBS - Fachregeln. Ausfertigungen / Übergabe gem. os. zuvor (3-fach) und in digitaler Form im PDF und DWG Format.
Menge: 1,000 psch

**1.2.30 Fotodokumentation Baumaßnahme**
*** Pauschalposition
Anfertigung einer Fotodokumentation mit folgendem
Inhalt:

- Gründungsarbeiten
- Stahlbau
- Schächte und Kanäle  vor der Verfüllung inkl. äußerer Anschluss an Schächte
- Unterfahrung von Leitungen, Kabeln u.a.( je ein
Foto pro Seite)
- Abzweig auf der Hauptleitung nach der Montage des
ersten Rohres des Hausanschlußes
- Formstücke auf der Hauptleitung nach Montage
Lichtbilder in digitalisierter Form (JPG-Format,
Auflösung mind. 768 x 512 Pixel ) auf
digitalem Datenträger mit eindeutiger Zuordnung zur Örtlichkeit, mit mindestens
  - Schacht-Nr.,
  - Abzweig-Nr.
  - Formstück-Nr.
  - Querung-Nr.
  - Haltung Nr.
liefern.
Menge: 1,000 psch

**1.2.40 Erstellen Abnahmedokumentation**
*** Pauschalposition
Es ist eine vollständige Abnahmedokumentation zu erstellen.
Dem Auftraggeber sind 10 Tage vor Abnahme folgende
Unterlagen als Mindestforderung zu übergeben:

- Bauleitererklärung
- Dichtheitsprüfungen
- Statische Berechnungen Baugrube
- Planunterlagen Kanal / Schächte
- Planunterlagen Bauwerke
- Nachweis Erdstoffverdichtung
- Liefernachweise
- Rohrmaterial und Schächte
- Material Rohrleitungszone
- Austauschmassen Hauptverfüllung
- Mineralgemische
- Asphalt
- Beton
- Entsorgungsnachweise
- Bit. Straßenaufbruch
- Erdstoffe
- Eignungsprüfung
- Bautagebuch
- Rohrfolgeskizzen
- Fotodokumentation Bauausführung
- Beweissicherung
- Vermessungspläne (Rohrleitungen und Oberfläche)
Die Aufnahme (Bezug DHHN92) erfolgt durch den jeweiligen
Bauleiter und Nutzer, und ist von der Bauoberleitung des AG
bzw. dem Auftraggeber gegenzuzeichnen.
Die Unterlagen sind vor der Endabnahme 1 x kopierfähig im
Original mit Stempel und Unterschrift des AN mit
Zwischenlagen entsprechend vorgegebener Gliederung des
AG zu überreichen.
Zusätzlich sind sämtliche Daten in einfacher Ausführung digital,
als pdf-Dateien (Ordner/Unterordner) auf Datenträger zu
übergeben.
Vergütung der Leistung erfolgt erst nach Abnahme der Planunterlagen durch den AG
Menge: 1,000 psch

*Hinweis: Erdaushub untersuchen /entsorgen*
HINWEIS Erdaushub untersuchen / entsorgen

Überschüssiger Erdaushub ist durch den AN zu untersuchen und gemäß Ersatzbaustoffverordnung und LAGA in einer Doppeluntersuchung einzustufen.

Boden mit Verdacht auf Schadstoffbelastung ist im Haufwerk zu untersuchen, nach Deponieklasse einzustufen und entsprechend zu entsorgen.

Haufwerksprobenahme nach PN98

Durchführung der Probenahme und Untersuchung durch ein akkreditiertes Labor.

**1.2.50 Untersuchung EBV Anl.1 Tab.3**
Probenahme aus Haufwerk und Doppeluntersuchung nach LAGA und EBV durch akkreditiertes Labor
Menge: 8,000 St

**1.2.60 Untersuchung Abfalldeklaration Deponieverordnung**
Probenahme aus Haufwerk und ‑Untersuchung zur Abfalldeklaration gemäß Deponieverordnung Anhang 3, Tabelle 2
Menge: 8,000 St

**1.2.70 Asphaltbeprobung**
Untersuchung von Asphaltproben auf Teerhaltigkeit nach RuVA-StB 01 durch akkreditiertes Labor.
Inkl. Entnahme von Proben sowie Transport zum Labor.
Menge: 2,000 St

**1.2.80 Prüfung Verdichtung und Tragfähigkeit**
Durchführen der Prüfungen zur Ermittlung der Verdichtungs- bzw. Tragfähigkeitswerte in Sohlbereichen und in Bereichen der Verfüllung mittels Lastplattendruckversuchen nach DIN 18134 (dyn. Plattendruckversuche in Rohrgräben und Schachtbaugruben).

Einschl. Geräte und Protokollierung der Ergebnisse,
Vorlage 1fach als Print und digital als PDF

Ausführung gemäß Baufortschritt in Teilabschnitten.
Menge: 20,000 St

**1.2.90 Stahlplatten als Druckverteiler**
Stahlplatten der Mindestgrößen 2x2m bei D=20mm liefern und auf einem Sandausgleich d bis 5cm verlegen.

Stahlplatten und Sandausgleich aufnehmen und der Verwertung nach Wahl des AN zuführen

Druckverteiler vorhalten bis 23 Wochen

Abrechnung erfolgt nach der zu schützenden Fläche.
60 v.H. des Preises werden nach Einbau,der Rest nach
Wiederherstellung des Urzustandes vergütet.
Menge: 12,000 m2

**1.2.100 Prüfung ZTVE - StB Verformungsmodul**
Kontrollprüfung ZTVE - StB für Erdplanum und Frostschutzschicht, Prüfung für Verformungsmodul,
einschließlich der zur Verfügungstellung eines Belastungsfahrzeuges als Gegengewicht sowie der Auswertung und Übergabe der Versuchsergebnisse an den AG.
Menge: 3,000 St

**1.2.110 Prüfung ZTVE - StB Proctordichte**
Kontrollprüfung ZTVE - StB für anstehenden Boden, Prüfung für Proctordichte gemäß Baubeschreibung
Menge: 3,000 St

**1.2.120 Schwingungs- und Erschütterungsmessung**
Schwingungs- und Erschütterungsmessung sowohl in
Fundamentebene als auch in Deckenebene der
Obergeschosse in den unmittelbar benachbarten
Gebäuden während der Bau- und Verbauarbeiten. Die
Schwingungsmessungen sind von einem unabhängigen
Sachverständigen für Geophysik vorzunehmen, der die
Arbeiten auf Einhaltung der DIN-Werte überwacht.
Als Kalkulationsgrundlage für eine Schwingungs- und
Erschütterungsmessung ist ein Messzeitraum von 2 Monaten anzusetzen. Alle notwendigen Gerätschaften
und Materialien sind aufzubauen, vor- und zu unterhalten
sowie nach Messung abzubauen.

Ausführung der Leistung nur nach ausdrücklicher
Felstlegung des AG.

Der Aufstellungsort der Messeinrichtungen wird in
Abstimmungen mit dem AG/öBÜ nach Notwendigkeit vor
Ort festgelegt.
Menge: 2,000 St

**1.2.130 Handschachtung zur Freilegung von querenden Medien**
Handschachtung zur Freilegung querender Medien in
dem Grabenbereich, einzurechnen sind die Erschwernisse
beim Aushub, Einbau und Verdichtung
Menge: 3,000 m3

*Hinweis: Hinweis zur Beweissicherung*
Um eventuell eintretende Forderungen und
Schadensersatzansprüche der durch das Bauvorhaben
betroffenen Eigentümer beurteilen zu können,
gegebenenfalls auch ausschließen zu können, ist es aus
versicherungstechnischen und rechtlichen Gründen
erforderlich am angrenzenden Gebäudebestand und den sonstigen baulichen Anlagen vor Beginn der Bauarbeiten ein
entsprechendes Beweissicherungsgutachten, welches die
spezifischen Einwirkungen der Bauarbeiten aufzeigt, anzufertigen. Die Aufnahme hat unmittelbar vor Baubeginn zu erfolgen. Die zusätzlichen An- und Abfahrtkosten und die abschnittsweise Erstellung ist einzurechnen.
Das Beweissicherungsgutachten ist von einem anerkannten
Sachverständigen für Schäden an Gebäuden und
Wertermittlung zu erstellen.
Die Vorlage des Berichtes Erstbegehung für die
jeweiligen Bauabschnitte ist Voraussetzung für den
Baubeginn.

**1.2.140 Beweissicherung (Erstbegehung) bauseits**
*** Pauschalposition
Beweissicherung (Erstbegehung) bauseits außen ,inkl.
aller Nebenkosten für den vorgenannten Umfang
Menge: 1,000 psch

**1.2.150 Beweissicherung (Endbegehung) bauseits**
*** Pauschalposition
Beweissicherung (Endbegehung) bauseits außen, inkl.
aller Nebenkosten für den vorgenannten Umfang
Menge: 1,000 psch

**1.2.160 Dokumentation (Erstbegehung) bauseits**
*** Pauschalposition
Dokumentation (Erstbegehung) bauseits außen in Text
und Foto ist in Papier und auf CD, inklusive Bericht
zweifach zu liefern. Die Lieferung des Berichtes, ist vor Baubeginn
dem AG zu übergeben
Menge: 1,000 psch

**1.2.170 Dokumentation (Endbericht) bauseits**
*** Pauschalposition
Dokumentation (Endbericht) bauseits außen in Text
und Foto ist in Papier und auf CD, inklusive Bericht
zweifach zu liefern. Die Lieferung des Berichtes, ist vor Bauabnahmen dem AG zu übergeben
Menge: 1,000 psch

*Hinweis: Hinweis Stundenlohnarbeiten*
Stundenlohnarbeiten werden nach Stundenverrechnungssätzen, in denen Lohn- und Gehaltskosten, Lohn- und Gehaltsnebenkosten, Sozialbeiträge, Vermögenswirksame Leistungen sowie Gemeinkostenanteile und Gewinn enthalten sind, vergütet.

Zuschläge für Mehr-, Nacht-, Sonntags- und Feiertagsarbeit sowie Erschwerniszuschläge sind nicht in die Stundenverrechnungssätze mit einzubeziehen, sondern - sofern sie nicht schon als Teilleistungspositionen im Leistungsverzeichnis enthalten sind - im Bedarfsfall zu vereinbaren und geondert nachzuweisen.

Der Bieter erklärt, dass der Stundenverrechnugssatz unter Beachtung der preislichen Vorschift ermittelt wurde und unabhängig von der Anzahl der abgerechneten Stunden gilt.

Stundenlohnarbeiten und Gerätekosten werden nur vergütet, wenn deren Ausführung vom AG angeordenet wurde (zu §2 Nr. 10 VOB/B).

**1.2.180 Elektrische Schlagbohrmaschine oder Bohrhammer**
Elektrische Schlagbohrmaschine oder Bohrhammer einschließlich Bedienung.
Menge: 5,000 h

**1.2.181 Verrechnungssatz für Radlader**
StL-Nr. 902301111300
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Radlader.
Menge: 5,000 h

**1.2.182 Verrechnungssatz für Mobilbagger**
StL-Nr. 902301110200
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Mobilbagger.
Menge: 5,000 h

**1.2.183 Minibagger Fahrer-in**
STLB-Bau 2025-04 091
Minibagger, mit Fahrer/-in, einsetzen,
der Verrechnungssatz für die jeweilige Arbeitskraft umfasst sämtliche Aufwendungen wie Lohn- und Gehaltskosten, Lohn- und Gehaltsnebenkosten, Zuschläge, lohngebundene und lohnabhängige Kosten, sonstige Sozialkosten, Gemeinkosten, Wagnis und Gewinn,
der Verrechnungssatz für das Gerät umfasst sämtliche Aufwendungen für den Betrieb, Gemeinkosten, Wagnis und Gewinn.
Menge: 5,000 h
Leistungsbereichkatalog: 091

**1.2.184 Verrechnungssatz für Raupenbagger**
StL-Nr. 902301110100
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Raupenbagger.
Menge: 5,000 h

**1.2.185 Verrechnungssatz für LKW**
Stundenlohnarbeiten durch Lastkraftwagen auf An-
ordnung des AG ausfuehren.
Der Verrechnungssatz fuer den jeweiligen LKW umfasst saemtliche Aufwendungen fuer den Einsatz,
insbesondere Geraetevorhalte- und Betriebsstoffkosten sowie saemtliche Zuschlaege einschliesslich der Kosten fuer den Fahrer.
Der Verrechnungssatz gilt fuer das zum Zeitpunkt
des Abrufes einsatzbereit auf der Baustelle befindliche Fahrzeug.
Verguetet werden die angefangenen Stunden zwischen
Einsatzbeginn und -ende, jedoch ohne Reparatur-
und Wartungszeiten.
LKW-Kipper bis 10t Nutzlast.
Menge: 5,000 h

**1.2.220 Bauleiter**
Tarifliche Bezeichnung: '....................................................'
Menge: 4,000 h

**1.2.230 Polier**
Tarifliche Bezeichnung: '....................................................'
Menge: 16,000 h

**1.2.240 Fachmonteur / Techniker**
Tarifliche Bezeichnung: '....................................................'
Menge: 16,000 h

**1.2.250 Helfer**
Tarifliche Bezeichnung: '....................................................'
Menge: 16,000 h

#### Abschnitt 1.3 ABBRUCHARBEITEN

**1.3.10 Asphaltbefestigung trennen**
Asphaltbefestigung geradlinig trennen.
Trennen durch Schneiden.
Dicke der Asphaltbefestigung über 10 bis 16 cm.
Menge: 70,000 m

**1.3.20 Abbruch der Asphaltdecke**
Abbrechen von Asphaltdecke außerhalb von Gebäuden, nicht schadstoffbelastet. Geräteeinsatz ist möglich, Ausführung staubarm, aufgenommene Stoffe sammeln, ohne Zerkleinerung, und laden. Abtransport und Entsorgung in gesonerter Position.

Dicke:  i.M. 15 cm
Ort:  Überdachungsfläche
Menge: 45,000 m³
DIN276-1 (2008): 394

**1.3.30 Asphaltdecke entsorgen**
Abfuhr und Entsorgung von Asphaltdeckschicht, nicht gefährlich, nicht schadstoffbelastet.

Einzurechnen ist sämtlicher Aufwand, der bis zur
ordnungsgemäßen und endgültigen Entsorgung anfällt,
wie z. B. Transport, Entladung, sämtliche Deponiegebühren der Annahmestellen, Wiegegebühren, Gebühren für behördliche Genehmigungen, Dokumentation, etc.
Die Abrechnung der Entsorgung erfolgt nach Wiegekarte
Die Kosten für das Führen der Abfallnachweisbelege
werden nicht gesondert vergütet und sind in die
entsprechenden Positionen einzurechnen.

Nachweisführung Istzustand bei Aushub und vor Abfuhr,
Aufmaß und Dokumentation incl. Fotodokumentation mit
der Bauüberwachung, erfolgt im Zuge der Leistungserbringung auf der Baustelle.
Menge: 81,000 t

**1.3.40 Abbruch Fundament/Hindernis**
Fundamente/Hindernis abbrechen, aus bewehrtem Beton zerkleinern zur materialgerechten Trennung, nicht schadstoffbelastet. Ausführung mit handgeführtem Kleingerät, erschütterungs- und staubarm. Abtransport und Entsorgung inkl. Deponiegebühr sind einzukalkulieren.
Menge: 3,000 m3

**1.3.50 Rückbau Bordstein Beton**
Rückbau des Bordsteins aus Beton, nicht schadstoffbelastet,
Abfall ist nicht gefährlich, Werte gemäß Ersatzbaustoffverordnung 2023 sind eingehalten, Charakterisierung gemischter Bauschutt Klasse RC-1 nach EBV 2023, Anlage 1, Tabelle 1, Form TB 8/20, Geräteeinsatz ist möglich, max. Gesamtgewicht bis 5 t, Ausführung staubarm TRGS 559,
aufgenommene Stoffe sammeln, auf LKW des AN laden, transportieren, entsorgen, zur Verwertungsanlage, Transportweg bis 10 km, Abfallschlüssel nach AVV (Abfallverzeichnis-Verordnung) 170101 Beton,
Vergütung der Entsorgung übernimmt AN.
Menge: 10,000 m

**1.3.60 Abbruch Muldenrinne inkl. Bettung**
Abbruch Muldenrinne aus Beton inkl. Bettung, nicht schadstoffbelastet,
Abfall ist nicht gefährlich,
Abbruch von Hand/mit handgeführten Kleingeräten, Ausführung staubarm TRGS 559,
aufgenommene Stoffe sammeln, auf LKW des AN laden, transportieren, entsorgen, zur Verwertungsanlage, Transportweg bis 10 km, Abfallschlüssel nach AVV (Abfallverzeichnis-Verordnung) 170101 Beton,
Vergütung der Entsorgung übernimmt AN.
Menge: 16,300 m

**1.3.70 Abbruch Schacht**
Abbruch des Fertigteilschachtes, aus unbewehrtem Beton, Normalbeton, Betonfestigkeitsklasse gemäß Bestandsunterlagen, eine Überschreitung der Betondruckfestigkeit(en) gemäß Bestandsunterlagen im dort zugrunde gelegten Druckfestigkeitssystem (Nennfestigkeiten bzw. charakteristische Festigkeiten) bis zu 2 Druckfestigkeitsklassenstufen ist einzukalkulieren,
Betonfestigkeitsklasse C40/50
Schachtdurchmesser 1000 mm, Höhe 1800 mm, im Rahmen einer Totalabbruchmaßnahme, nicht schadstoffbelastet,
Abfall ist nicht gefährlich, Werte gemäß Ersatzbaustoffverordnung 2023 sind eingehalten, Charakterisierung gemischter Bauschutt Klasse RC-1 nach EBV 2023, Anlage 1, Tabelle 1,
Geräteeinsatz ist möglich, max. Gesamtgewicht bis 10 t, Ausführung staubarm TRGS 559,
aufgenommene Stoffe sammeln, ohne Zerkleinerung, auf LKW des AN laden, transportieren, entsorgen, zur Verwertungsanlage, Transportweg bis 10 km, Abfallschlüssel nach AVV (Abfallverzeichnis-Verordnung) 170101 Beton,
Vergütung der Entsorgung übernimmt AN.
Menge: 1,000 St

**1.3.80 Abbruch Entwässerungsleitungen bis einschl, DN 200, Stz**
Abbruch der Rohrleitung aus Steinzeug, Nenndurchmesser über DN 150 bis DN 200, im Graben, Verlegetiefe bis 1,25 m, im Rahmen einer Totalabbruchmaßnahme, nicht schadstoffbelastet,
Abfall ist nicht gefährlich, Werte gemäß Ersatzbaustoffverordnung 2023 sind eingehalten, Charakterisierung gemischter Bauschutt Klasse RC-1 nach EBV 2023, Anlage 1, Tabelle 1,
Abbruch von Hand/mit handgeführten Kleingeräten, Ausführung staubarm TRGS 559,
aufgenommene Stoffe sammeln, auf LKW des AN laden, transportieren, entsorgen, zur Verwertungsanlage, Transportweg bis 10 km, Abfallschlüssel nach AVV (Abfallverzeichnis-Verordnung) 170103 Fliesen, Ziegel und Keramik,
Vergütung der Entsorgung übernimmt AN.
Menge: 100,000 m

**1.3.90 Abbruch Kabelschutzrohre, bis einschließlich DN 200, Kunststoff**
Abbruch der Rohrleitung aus Kunststoff Nenndurchmesser bis DN 200, im Graben, Verlegetiefe bis 1,25 m im Rahmen einer Totalabbruchmaßnahme, nicht schadstoffbelastet,
Abfall ist nicht gefährlich, Ausführung staubarm TRGS 559,
aufgenommene Stoffe sammeln, auf LKW des AN laden, transportieren, entsorgen, zur Verwertungsanlage, Transportweg bis 10 km, Abfallschlüssel nach AVV (Abfallverzeichnis-Verordnung) 170203 Bau- und Abbruchabfall, Kunststoff,
Vergütung der Entsorgung übernimmt AN.
Menge: 150,000 m

**1.3.100 Abbruch Straßenablauf, komplett**
Abbruch des Bodenablaufs aus Gusseisen inkl Ablaufkörper, im Rahmen einer Totalabbruchmaßnahme, nicht schadstoffbelastet,
Abfall ist nicht gefährlich,
Abbruch von Hand/mit handgeführten Kleingeräten, Ausführung staubarm TRGS 559,
aufgenommene Stoffe sammeln, auf LKW des AN laden, transportieren, entsorgen, zur Verwertungsanlage, Transportweg bis 10 km, Abfallschlüssel nach AVV (Abfallverzeichnis-Verordnung) 170405 Eisen/Stahl sowie170101 Beton,
Vergütung der Entsorgung übernimmt AN.
Menge: 2,000 St

**1.3.110 Altkanal Stz DN 200 verfüllen**
Altkanal ohne Funktion mit geeignetem fließfähigem sich verfestigendem Material. vollständig ohne Hohlräume verfüllen.

Rohrmaterial: Stz, B DN 200

Einschließlich:

Aller Materialien und Hilfskonstruktionen und Entlüftungsarmaturen
wasserdichter Abmauerung im Endschacht.

Verfüllung in Teilabschnitten
Druckfestigkeit mind. 5N/mm nach 28 d

Alle Verdämmarbeiten sind volumenkontrolliert durchzuführen. Die eingebrachten Mengen sind durch den AN zu kontrollieren, zu protokollieren und mit dem Sollvolumen abzugleichen. Der Nachweis ist an den AG zu übergeben
Menge: 10,000 m

#### Abschnitt 1.4 ERDARBEITEN

**1.4.5 Boden Suchgraben lösen lagern**
*** EP-Aufgliederung gefordert
Boden für Suchgraben nach Abtrag des Oberbodens zur Freilegung von Kabeln und Leitungen profilgerecht lösen, seitlich lagern, Sohlenbreite über 0,6 bis 0,7 m, Aushubtiefe bis 1,50 m,
Homogenbereich A und B
Mengenermittlung nach Aufmaß an der Entnahmestelle.
Menge: 20,000 m3
Leistungsbereichkatalog: 002

**1.4.10 Auffüllung ausheben, Tiefe bis 0,50 m**
Boden profilgerecht lösen, fördern, lagern, Förderweg bis 0,5 km

Auffüllungen profilgerecht löse, fördern und laden, Förderweg bis 0,5 km einschl. Grobplanum.

Aushubtechnologie nach Wahl des AN.

Homogenbereich : A und B, gemäß Bodengutachten
Aushubtiefe: bis 0,5 m
Bereich: unterhalb abgebrochener Asphaltdecke

Abtransport und Entsorgung in gesonerter Position. Mengenermittlung nach Aufmaß an der Entnahmestelle das heißt, ohne Auflockerungsfaktor.

Die erforderlichen Baugrubenabsicherung ist in den Einheitspreis mit einzukalkulieren.
Menge: 135,000 m³

**1.4.20 Boden ausheben, Fundamente/Schächte, Tiefe bis 1,7 m**
*** Bezugsbeschreibung
Boden ab Baugrubensohle für Einzelfundament profilgerecht lösen, fördern, lagern, Förderweg bis 0,5 km einschl. Grobplanum.

Aushubtechnologie nach Wahl des AN.

Homogenbereich : A und B, gemäß Bodengutachten
Aushubtiefe: bis 1,7 m
Bereich: Fundamente

Abtransport und Entsorgung in gesonerter Position. Mengenermittlung nach Aufmaß an der Entnahmestelle das heißt, ohne Auflockerungsfaktor.

Die erforderlichen Baugrubenabsicherung ist in den Einheitspreis mit einzukalkulieren.

Lagerung auf Klärwerksgelände als Haufwerk
Transportweg bis 0,5 km
Menge: 161,000 m³
DIN276-1 (2008): 310

**1.4.30 Boden ausheben, Fundamente, Tiefe bis 5,00 m**
*** wie Position 1.4.20
wie zuvor, jedoch

Aushubtiefe: bis 5,00 m
Böschungswinkel: ≤ 45° - einseitig geböscht, dreiseitig verbaut

Die Gründungstiefe ist in diesem Bereich der Tiefe der Bestandsgründung anzupassen. Baugruben sind nur kurzzeitig offen zu halten.
Menge: 238,000 m³
DIN276-1 (2008): 310

**1.4.40 Planum Baugruben herstellen**
Baugrubensohle nach dem Aushub planieren und verdichten. Ausführung unmittelbar vor dem Einbringen der Sauberkeitsschicht als planebene Fläche, mit höchstens +/- 2 cm Höhendifferenz auf eine Länge von 5,0 m, mit Verdichtungsnachweis.
Überschüssiges Material entsorgen.

Art des Bodens : gemäß Bodengutachten
Elastizitätsmodul: Ev2>=45 MPa
Menge: 87,000 m²
DIN276-1 (2008): 310

**1.4.50 Verfüllung von Arbeitsraum, Liefematerial**
Füllboden aus verdichtungsfähigem Material als Frostschutzschicht liefern und Arbeitsräume verfüllen, inkl. Böschungen der Baugrube sowie innerhalb von Bereichen, die außen herum von Fundamenten begrenzt werden. Lagenweise (ca. 40 cm je Lage) einbauen und nach Erfordenis verdichten.

Einbauhöhe: bis - 50 cm unter OK Geländer
Verfüllmaterial: Liefermaterial, verdichtungsfähig
Verformungsmodul:  EV2 ≥ 45 MPa
Verdichtungsgrad mind. DPr 0,98

Der Nachweis über den Verdichtunggrad ist dem Bauherren
in der Dokumentation zu übergen.
Menge: 282,000 m³
DIN276-1 (2008): 310

**1.4.60 Oberboden abtragen und seitlich lagern**
Oberboden abtragen und seitlich lagern
Dicke des Abtrages 10 cm.
Abgerechnet wird nach Abtragsprofilen.
Menge: 24,000 m2

**1.4.70 Boden Rohrgraben lösen, fördern, lagern**
Boden der Gräben, profilgerecht lösen, fördern, lagern, Förderweg bis 0,5 km, Verbau wird gesondert vergütet,
Breite der Sohle bis 1 m, Aushubtiefe bis 1,25 m,
Homogenbereich : A und B, gemäß Bodengutachten
Mengenermittlung nach Aufmaß an der Entnahmestelle.
Menge: 235,000 m³

**1.4.80 Rohrgrabenverbau, T bis 1,50 m, Sohlbreite bis 1,00 m herst. u. rückbauen**
Rohrgrabenverbau als Linearverbau, annähernd wasserdicht, durch Einschalen der Grabenwände und Baugruben nach den einschlägigen Vorschriften der Tiefbau-Berufsgenossenschaft (im Besonderen UVV "Bauarbeiten" bzw. DIN 4124) herstellen, vorhalten, unterhalten und zurückbauen, inkl. Herstellung ggf. notwendiger Kopflöcher und zusätzlicher Leistungen in den Schachtbereichen.

Einschl. Stirnwandverbau, Abstände entsprechend der gewählten Bautechnologie.

Den geprüften statischen Nachweis für ggf. zur Anwendung kommenden nicht standardisierten Verbau hat der AN der BÜ vor Baubeginn zu übergeben.

Verbautiefe: bis 1,50 m
Menge: 72,000 m2

**1.4.90 Erschwerniszuschlag für die Querung von Leitungen**
Erschwerniszuschlag für die Querung von Versorgungsleitungen im Bereich der Leitungsgräben einschließlich aller Lieferungen und Leistungen für das ordnungsgemäße Unterfangen und Sichern dieser
Fremdleitungen vor Beschädigungen
während der Bauarbeiten.
Einzurechnen sind alle Erschwernisse und
Mehrleistungen für den gesamten Baubetrieb.
Die Leitungen sind jederzeit zugänglich und in Betrieb
zu halten. Freiliegende Länge bis 1,50 m.
Sandbettung, Kabelabdecksteine und sonstige
Auflagerungen und Sicherungsmaßnahmen sind mit
einzurechnen.
Menge: 4,000 St

**1.4.100 Füllmaterial einbauen Sand 0/10**
Füllmaterial liefern und einbauen in der Leitungszone, für Auflager  und Einbettung von Rohrleitungen bis 30 cm über Rohrscheitel (entsprechend Verlegerichtlinie der Rohrhersteller), profilgerecht, mit vom AN zu liefernden Stoffen, einschl Handeinbau.
Anteil Handeinbau: 5 %
Stoff: Sand, Körnung = 0/10 mm,
verdichten.

Einbau in kleinen Teilmengen mit der Rohrverlegung Entsprechend Technologie des AN.
Menge: 35,000 m3

**1.4.110 Bodeneinbau als Bodenaustausch in Gräben und Gruben, bis 1,50 m**
Bodeneinbau
als Bodenaustausch in Gräben und Gruben,
profilgerecht,
mit vom AN zu liefernden Stoffen, Material
verdichtungsfähige Böden nach Wahl AN,
Größtmaß bis 100 mm, verdichten,
Verdichtungsgrad DPr  97 %, lagenweise
einbauen, Behinderung durch Verbau,
Ver- und Entsorgungsleitungen, Kabel.
Einbauhöhe bis 1,50 m.
Im Bereich des künftigen Straßenplanums
ist EV2 = 45 MPa nachzuweisen.
Menge: 197,600 m3

**1.4.120 Boden Hauptverfüllung einbauen verdichten D 100-150cm**
Boden, auf der Baustelle gelagert, für Hauptverfüllung, DIN EN 1610,  profilgerecht einbauen und verdichten, in Graben, Verdichtungsgrad mind. DPr 0,97, Schichtdicke über 100 bis 150 cm,
Förderweg bis 0,5 km.
Nur anzuwenden, wenn der ausgehobene Boden wieder einbaufähig ist.
Menge: 50,000 m3

**1.4.130 Seitlich gelagerten Oberboden andecken**
Seitlich gelagerten Oberboden profilgerecht andecken.
Abgerechnet werden die angedeckten Flächen.
Einbau: 10 cm stark
Menge: 24,000 m2

**1.4.140 Rasenansaat herstellen**
Rasenansaat herstellen. Saatgut ohne Entmischung ausbringen und einarbeiten. Anfallenden Abfall ablesen.
Ggf. vorwüchsige Kräuter ausmähen.Abfall und Mähgut
entsorgen.
Ansaat 'auf Flächen eben, geneigt bis ca.1 :2 sowie Kleinflächen und Randbereiche'

Feinplanum herstellen.
Saatgutmenge 20 g/m2.
Saatgut für "Landschaftsrasen mit Kräutern" nach FLL
nach RSM 7.1.2
Menge: 24,000 m2

**1.4.150 Abfall nicht gefährlich AVV170504 schadstoffbelastet EBV 2023 BM-F0* LKW AN transp. entsorgen Vergüt.Entsorg. AN**
*** EP-Aufgliederung gefordert
STLB-Bau 2025-04 087
Menge: 10,000 t
Leistungsbereichkatalog: 087
DIN276-1 (2008): 396

**1.4.160 Abfall nicht gefährlich AVV170504 schadstoffbelastet EBV 2023 BM-F1 LKW AN transp. entsorgen Vergüt.Entsorg. AN**
*** EP-Aufgliederung gefordert
STLB-Bau 2025-04 087
Menge: 428,400 t
Leistungsbereichkatalog: 087
DIN276-1 (2008): 396

**1.4.170 Abfall nicht gefährlich AVV170504 schadstoffbelastet EBV 2023 BM-F2 LKW AN transp. entsorgen Vergüt.Entsorg. AN**
*** EP-Aufgliederung gefordert
STLB-Bau 2025-04 087
Menge: 243,000 t
Leistungsbereichkatalog: 087
DIN276-1 (2008): 396

**1.4.180 Abfall nicht gefährlich AVV170504 schadstoffbelastet EBV 2023 BM-F3 LKW AN transp. entsorgen bis 20km Vergüt.Entsorg. AN**
*** EP-Aufgliederung gefordert
STLB-Bau 2025-04 087
Menge: 18,000 t
Leistungsbereichkatalog: 087
DIN276-1 (2008): 396

**1.4.190 Abfall nicht gefährlich AVV170405 nicht schadstoffbelastet LKW AN transp. entsorgen Vergüt.Entsorg. AN**
*** EP-Aufgliederung gefordert
STLB-Bau 2024-10 087
Bau- und Abbruchabfälle, Metalle,
nicht gefährlich, Abfallschlüssel nach AVV (Abfallverzeichnis-Verordnung) 170405 Eisen/Stahl,
nicht schadstoffbelastet,
auf Baustelle lagernd, laden, mit LKW des AN transportieren, entsorgen, max. Gesamtgewicht ohne Beschränkung, zum zugelassenem Lager oder zur Anlage nach Wahl des AN, Vergütung der Entsorgung übernimmt AN, Mengenermittlung nach Wiegekarte.
Menge: 423,000 t
Leistungsbereichkatalog: 087

#### Abschnitt 1.5 WASSERHALTUNG

*Hinweis: Besondere Hinweise*
Besondere Hinweise - offene Wasserhaltung
Geltungsbereich und Ausführungsgrundlage:
Grundsätzlich gelten sämtliche, jeweils in der aktuellsten Ausgabe vorliegenden Normen und Richtlinien, insbesondere:

alle z. Zt. gültigen EU-Normen.
DIN 18308 - Dränarbeiten
DIN 18305 - Wasserhaltungsarbeiten

Zur Ausführung des Aushubes und der Herstellung der Fundamente ist eine offene Wasserhaltung erforderlich.

Die Umsetzung der Wasserhaltungsmaßnahmen für die Teilleistungen und der evtl. erforderliche Umbau der Wasserhaltungsanlage sind mit allen Vertragspartnern und Behörden eigenverantwortlich abzustimmen.

Grundlagen
Alle vom AN gemessenen und aufgezeichneten Wasserstände, Wassermengen, Prüfberichte etc. sind dem AG unverzüglich mitzuteilen und im Original zur Verfügung zu stellen.

Einleitung/Vorflut
Das abgepumpte Wassers kann in einen in der Nähe des Altbaus befindlichen Einleitschacht eingeleitet werden.
Die Entfernung zwischen der Baugrube und dem Schacht ist mit bis zu 100 m anzunehmen.
Diese Ableitung ist für die gesamte Betriebszeit der Wasserhaltungsanlage vorzuhalten, die Kosten der Vorhaltung sind einzukalkulieren.

Pumpensümpfe
Die erforderlichen Pumpensümpfe für die Wasserhaltungsanlagen sind in ihrer örtlichen Lage mit den Planern (Statiker/Architekt/Baugrundgutachter) abzustimmen. Die Anzahl der Pumpensümpfe hat der AN eigenverantwortlich zu bestimmen.

Hinweis: Die Wasserhaltung werden Abschnittsweise in Taktung der in den "Allgemeinen Vorbemerkungen zur Bauausführung" beschriebenen Bauabschnitten durchgeführt. Aufwendungen für die Abschnittsweise Ausführung sind in den EP mit einzukalkulieren.

**1.5.10 Offene Wasserhaltung**
Offene Wasserhaltung für Baugrube liefern, vorhalten, installieren und wieder entfernen, inkl. aller erforderlicher Materialien und Geräte, ausreichend bemessen zur sicheren Trockenhaltung der Baugrubenfläche.
Anlage besteht aus Tauchkörperpumpen mit automatischer Schaltung, Ablaufleitung in Schacht sowie elektrischen Anschlüssen.
Herstellung der Pumpensümpfe wird über gesonderte Position abgerechnet.
Förderhöhe : bis 10,0 m
Anlage für Gesamtfördermenge von 10 l/s.
Für die gesamte Bauzeit.
Menge: 1,000 St

**1.5.20 Pumpensumpf herstellen**
Pumpensumpf Abmessung 50 cm für Wasserhaltung mittels Pumpenbetrieb, innerhalb der Baugrube bis zu einer Tiefe von 0,50 m, vorgerichtet für Anschluss der Sammel- und Ablaufleitungen,
Anzahl und Verteilung der erforderlichen Pumpensümpfe erfolgt in Abstimmung mit der Bauüberwachung des AG,
Pumpensumpf nach Abschluss der Wasserhaltung rückbauen und verfüllen mit vom AN zu liefernden Stoffen.
Menge: 4,000 St

#### Abschnitt 1.6 BETONARBEITEN

**1.6.10 Sauberkeitsschicht, C12/15, Beton unbewehrt, Dicke 10 cm**
Beton für Sauberkeitsschichten, unbewehrt, liefern und einbauen. Einbau in unterschiedlichen Gründungstiefen.
Toleranzen Oberfläche: planeben, so das eine direkte Auflage des Fundamentes ohne Untermörtelung oder ähnlichen möglich ist.

Beton: C 12/15
Dicke: ca. 10 cm

Bei Gefahr von Frostschäden sind geeignete Maßnahmen durch AN zu wählen.
Menge: 56,000 m2
DIN276-1 (2008): 322

**1.6.20 Fundamente für Hallenstützen**
Fundamentplatten, aus bewehrter Stahlbeton, auf Sauberkeitsschicht einbauen, Oberfläche eben abgezogen. Die erforderliche Schalung sowie die Materiallieferungen sind einzurechnen. Bewehrung in gesonderten Positionen.

Beton: C30/37
Expositionsklasse: XC3, XA1, XF1, WF
Stärke Bodenplatte: 80 cm
Abmessung Bodenplatte: 330 x 250 cm

Ausführung gemäß Schal- und Bewehrungspläne. Technologie und Betonierabschnitte nach Wahl des AN.
Menge: 27,000 m3
DIN276-1 (2008): 322

**1.6.30 Fundamente mit Sockel**
Fundamentplatten mit Bodenplatte und Sockel, aus bewehrter Stahlbeton, auf Sauberkeitsschicht einbauen, Oberfläche eben abgezogen. Die erforderliche Schalung sowie die Materiallieferungen sind einzurechnen. Bewehrung in gesonderten Positionen.

Beton: C30/37
Expositionsklasse: XC3, XA1, XF1, WF
Stärke Bodenplatte: 80 cm
Abmessung Bodenplatte: 365 x 250 cm
Abmessung Sockel: 120 x 65 cm
Höhe Sockel: 100 cm
Bereich: Fundamente neben Bestandsgebäude
Menge: 17,000 m3

**1.6.40 Stahlbetonsockel - Säulen T = 3,2 m**
*** Bezugsbeschreibung
Stahlbetonsockel herstellen, auf vorhandenem Sockel montieren, bestehend aus bewehrter Stahlbeton. Die erforderliche Schalung sowie die Materiallieferungen sind einzurechnen. Sichtbar bleidende Oberflächen in Sichtbeton. Bewehrung in gesonderten Positionen.

Beton: C30/37
Expositionsklasse: XC3, XA1, XF1, WF
Abmessung Sockel: 65 x 65 cm
Höhe Sockel: 320 cm
Menge: 4,000 m3
DIN276-1 (2008): 322

**1.6.50 Stahlbetonsockel - Säulen T = 0,8 m**
*** wie Position 1.6.40
wie zuvor, jedoch auf Fundamentplatte montieren.

Abmessung Sockel: 60 x 60 cm
Höhe Sockel: 80 cm
Menge: 2,000 m3
DIN276-1 (2008): 322

**1.6.60 Sockel Fördersystem**
Sockel, aus bewehrter Stahlbeton, auf Sauberkeitsschicht einbauen, Oberfläche eben abgezogen. Die erforderliche Schalung sowie die Materiallieferungen sind einzurechnen. Bewehrung in gesonderten Positionen.

Beton: C30/37
Expositionsklasse: XC3, XA1, XF2, WF
Abmessung Sockel: 60 x 60 cm
Höhe Sockel: 80 cm
Bereich: Sockel für Stützen Fördersystem
Menge: 2,700 m³

**1.6.70 Aussparung herstellen**
Aussparung in Stahlbetonsockel für Schubknagge HEA 160 herstellen.

Größe: bis 500 cm2
Menge: 6,000 St
DIN276-1 (2008): 322

**1.6.80 Betonstabstahl, Ortbetonbauteile**
Betonstabstahl, in verschiedenen Durchmessern und Längen für vorbeschriebene Stahlbetonbauteile, Gründungsbauteile, liefern, zwischenlagern, schneiden, biegen, verlegen, einschließlich Montagebedarf, Verschnitt, Unterstützungskonstruktionen etc., Anschlussarbeiten anbindender Bauteile fachgerecht herstellen.Inkl. Zwischenlagerung mit dazugehörigem Schutz gegen Witterungseinflüsse und Verschmutzungen.

Material: B500

Abstandhalter (Menge je m²) und Montageeisen werden nicht extra vergütet und sind im Einheitspreis vorzusehen.
Menge: 2,000 t
DIN276-1 (2008): 322

**1.6.90 Betonstahlmatte, Ortbetonbauteile**
Bewehrung aus Betonstahlmatten liefern, zwischenlagern, schneiden, biegen, verlegen, einschließlich Montagebedarf, Verschnitt, Unterstützungskonstruktionen etc., Anschlussarbeiten anbindender Bauteile fachgerecht herstellen.Inkl. Zwischenlagerung mit dazugehörigem Schutz gegen Witterungseinflüsse und Verschmutzungen.

Material: B500A
Matte: Q335A
Menge: 3,000 t

**1.6.100 Dämmung, Seiten der Bodenplatte**
Dämmung auf den Seiten der Bodenplatte, mit Klebe- und Dichtungsmasse auf Bitumenbasis (2-Komponentenkleber) befestigen, dient zur Trennung vom Bestandgebäude.

Dämmstoff : extrudiertes Polystyrol (XPS)
Wärmeleitfähigkeit (Bemessungswert) : 0,035 W/(mK)
Brandverhalten : E (DIN EN 13501-1)
Höhe Dämmplatte : ca. 90 cm
Dicke Dämmplatte : ca. 24 cm

Zur genauen Bestimmung der Styroporstreifendicke ist es erforderlich, vor der Bauausführung den Abstand zur Bestandswand im Bereich des neuen Fundamentes genau zu vermessen.
Menge: 2,000 m2

#### Abschnitt 1.7 STAHLBAUARBEITEN

*Hinweis: Vorbemerkung*
Sämtliche nachfolgende beschriebenen Stahlbauteile müssen folgenden Anforderungen entsprechen:
Stahlgüte nach DIN EN 10025, S235
Ausführungsklasse: EXC2 nach DIN EN 1090-2
Korrosionsschutz gem. DIN EN ISO 12944-5
Korrosivitätskategorie : C3 für Innenbauteile und C4 für Außenbauteile
Schutzdauer : Hoch (H)
Oberfläche vollständige feuerverzinkt, stückverzinkt.

Alle Baustellenverbindungen sind geschraubt oder geschweißt auszuführen.
Die Korrosionsschutz gilt auch für sämtliche Verbindungs- und Befestigungsmittel sowie Kleinisenteile.

**1.7.10 Tragkonstruktion als Stützen**
Tragkonstruktion als Stützen liefern und montieren, in Fundamentköcher mit nachträglichem Verguss, als Vollwandträger, bestehend aus Formstahl, 6 Stück Profil HEA 450 . Ausührung als Rahmenkonstruktion gem. statischer Berechnung, Verbindung Stütze-Riegel biegesteif, einschl. aller Befestigung- und Verbindungsmittel, sowie Kleineisenteile

- Mit 1 Stück Stützenfuß 20x400x500 mm an untere Stirnseite geschweißt gemäß Detail, mit 2 Stück Lochung M16 für spätere Verbindung mit Fundament.
- 1 Stück Schubknagge, an Stützenfuß verschweißt, in vorgereichtem Fundament  Aussparung (25x25x20 cm) und mit nachträgliches Vergießen in gesonderter Position eingebaut.
- 8 Stück Lochung M24 an HEA 450 für spätere Verbindung mit Riegel, gemäß Detail.
- 2 Stück Stahllasche 12x343x1024  außenseitig Steg geschweißt, gemäß Detail.
- 1 Stück Stahllasche 25x300x455 außenseitig an Ober- und Untergurt geschweißt, gemäß Detail.

Länge: ca. 5,50 m
Menge: 5,000 t
DIN276-1 (2008): 331

**1.7.20 Tragkonstruktion als Riegel**
Tragkonstruktion als Riegel liefern und montieren, bestehend aus Formstahl, 6 Stück HEA 450. Ausührung als Rahmenkonstruktion gem. statischer Berechnung, Verbindung Stütze-Riegel biegesteif, einschl. aller Befestigung- und Verbindungsmittel, sowie Kleieisenteile.

- mit 1 Stück Blech 15x300x955 für Träge-Stützenanschluss inkl. 8 Stück Lochung M24 gemäß Detail
- mit 1 Stück Koptplatte 35x330x748 für biegestrefen Firststoß inkl. 10 Stück Lochung M24 gemäß Detail
- Unteres Rahmenteil mit Stütze HEA 450 und Voute verschweißt gemäß Detail

Einzellänge:  ca. 8,20 m
Menge: 7,000 t
DIN276-1 (2008): 361

**1.7.30 Pfetten, Dach, geneigt**
Pfetten, auf Stahlriegel liegen und geneigt, liefern und herstellen. Bestehen aus Formstahl, Stahl S235, 10 Stück Profil HEA 240. Ausführung als Dachpfetten gem. statischer Berechung, einschl. aller Befestigungs- und Verbindungsmittel, sowie Kleieisenteile.

Einzellänge: ca. 9,45 m
Menge: 6,000 t
DIN276-1 (2008): 361

**1.7.40 Wandverbände Aussteifungen**
*** Bezugsbeschreibung
Aussteifung mittels 2 Stück Stahlrohren liefern und montieren. Bestehen aus Formstahl, Stahl S235, Profil RD 25. Ausführung gem. statischer Berechung, einschl. aller Befestigungs- und Verbindungsmittel sowie Kleineisenteile.

Je Stahlrohr mit einer Einzellänge ca. 7,20 m
Menge: 0,200 t
DIN276-1 (2008): 331

**1.7.50 Dachverbände Aussteifungen**
*** wie Position 1.7.40
wie zuvor, jedoch

Je Stahlrohr mit einer Einzellänge bis ca. 6,20 m
Menge: 0,150 t
DIN276-1 (2008): 361

**1.7.60 Anschluss an Bestand**
Liefern und Herstellen des Anschlusses zwischen Bestandgebäude und der zu errichtenden Stahlkonstruktion. Ausführung gemäß Statik, einschl. aller Befestigungs- und Verbindungsmittel, inkl. Entsorgung des anfallenden Abbruchmaterials.
Menge: 12,000 m
DIN276-1 (2008): 331

**1.7.70 Vergussmörtel, Aussparung für Shubknagge**
*** Pauschalposition
Verguss für Stahlstützen in den Aussparungen, einschl. Fußplatte liefern und herstellen.

Material: schwindfrei und fließfähig
Körnung: 0-5 mm
Druckfestigkeitsklasse: C60/75
Vergußquerschnitt: ca 25x25 cm
Vergußhöhe: 20 cm
Fugenhöhe unter Stahlbauanschlussplatte: ca. 4,0 cm
Einbauort: Hallenstützen Fundament
Menge: 1,000 psch

#### Abschnitt 1.8 DACHARBEITEN

**1.8.10 Dachdeckung, Trapezprofil 50/250 mm**
Stahltrapezprofile als Dacheindeckung für ein einseitiges ungedämmtes Dach, güteüberwacht, liefern, auf vorhandener Unterkonstruktion aus Stahl in Negativlage montieren, einschl. aller nach statischer Berechnung erforderlicher bauaufsichtlich zugelassener nichtrostender Verbindungselemente. Oberseite mit Schutzschicht, und Unterseite farbig, nach Standardfarbkarte des Herstellers.

Dachdeckung : Trapezblech
Unterkonstruktion : Stahl
Stahlgüte : min. S320GD
Ausführungsklasse : EXC2
Korrosivitätskategorie : C3
Schutzdauerklasse : VH
Trapezprofil : 50/250 mm
Blechdicke : 0,75 mm
Baubreite der Profilafel: 1000 mm
Oberfläche : verzinkt
Dahneigung : ca. 20°

Ausführung auch an senkrechten Flächen, Wandanschlüssen, einschl. der erforderlichen Keile und Gegengeflällekeile
Menge: 170,000 m2
DIN276-1 (2008): 361

**1.8.20 Firstblech außen**
Firsblech außen aus bandverzinktem Stahlblech, Beschichtung wie Trapezblech, einschließlich der erforderlichen Dichtbänder und Verbindungsmittel, liefern und montieren.

Blechdicke : 0,75 mm
Menge: 10,000 m

**1.8.30 Ortgangblech**
Ortgang aus bandverzinktem Stahlblech, Beschichtung wie Trapezblech, einschließlich der erforderlichen Dichtbänder und Verbindungsmittel, liefern und montieren.

Blechdicke : 0,75 mm
Menge: 18,000 m

**1.8.40 Wandanschlussprofil**
Dach-Wandanschluss mit Anschlussprofile und Übergangsblech, aus bandverzinktem Stahlblech, Beschichtung wie Trapezblech, einsch. Dichtbänder und Befestigungsmittel liefern und montieren.

Blechdicke : 0,75 mm
Menge: 16,000 m
DIN276-1 (2008): 361

**1.8.50 Dachrinne, halbrund**
Dachrinne als Hängedachrinne im Gefälle, halbrund, mit Rinnenhaltern und Dachrinnenverbindern an der Traufe montiert. Inkl. Verbindungsmittel und Verschnitt.

Material: Aluminium
Blechdicke: 0,7 mm
Rinnenhalter: verzinkter Stahl
Zuschnitt: ca. 333 mm
Menge: 20,000 m
DIN276-1 (2008): 361

**1.8.60 Rinnenendstück**
Rinnenendstück, flach, passend zu zuvor beschriebenen Rinnen. Liefern und montieren inkl. Befestigungsmittel.
Menge: 4,000 St

**1.8.70 Rinneneinlaufblech**
Rinneneinlaufblech als Übergang von der Trapezblech -
Dachdeckung zur Dachrinne, aus bandverzinktem Stahlblech, einschließlich der erforderlichen Dichtbänder und Verbindungsmittel, liefern und montieren.
Anzahl der Kantungen: 2
Zuschnitt : ca. 296 mm
Blechdicke : 0,75 mm
Menge: 20,000 m

**1.8.80 Rinneneinhangstutzen**
Rinneneinhangstutzen, konisch und gerade. Passend zur zuvor beschriebenen Dachrinne. Liefern und montieren inkl. Befestigungsmittel und Verschnitt.

Material: Aluminium
Blechdicke: 0,7 mm
Nenngröße: DN 100
Rinne: Zuschnitt ca. 333 mm
Menge: 2,000 St

**1.8.90 Fallrohr**
Fallrohr, kreisförmig, für Dachentwässerungsanlagen, Dachrinnen etc., inkl. der Rohrschellen mit doppeltem Scharnier, sowie aller Zubehör- und Befestigungsteile.

Befestigungsuntergrund : Bestandmauerwerk
Material : Aluminium
Blechdicke : 0,7 mm
Nenngröße : DN 100
Nahtausführung : Klasse X
Menge: 11,000 m
DIN276-1 (2008): 361

**1.8.100 Fallrohrbogen, einfach, rund**
Fallrohrbogen, einfach, rund, als Teil der Verbindung zwischen der Dachrinne und dem runden Fallrohr.

Material : Aluminium
Bogenwinkel: 45 bis 60°
Nenngröße : passend zum Fallrohr der zuvor Position
Menge: 2,000 St

#### Abschnitt 1.9 TÜREN

*Hinweis: Leitbeschreibung Stahltür*
Einflügelige Stahltür, Außenbereich

Komplette Zargenkonstruktion (Blockzarge) Einbau, Vergießen der Zargen mit MG III, erforderliche Befestigungen wie Dübel oder Anschweißplatten.
Zarge aus verzintem Stahl und Türblatt feuerverzinkt und grundiert.
Zusätzliches Bearbeiten der Türen vor Übergabe, Gangbarmachen, Einstellen (separate Anfahrt einrechnen)
Öffnungswinkel der Türen: 90 Grad, nach außen öffnend
Auflistung der Türelemente mit allen  Bestellangaben für die Profilzylinder (Zylinderlänge, Ausmittigkeit, etc.)
Türelement PZ vorgerichtet
Türelemte nach örlichem Aufmaß fertigen

a) Zargen :
Dichter Anschluß an Wandflächen aus  Mauerwerk Befestigung mit verdeckter (nicht sichtbarer) Dübelmontage,
Übergang sauber verfugen, Mörtelfuge geglättet,
Breite maximal 10 mm
Bleche spannungsfrei
Oberfläche ohne Unebenheiten (auch bei Streiflicht dürfen sich keine Schweißstellen oder ähnliches abzeichnen), grundiert (umweltfreundlich pulverbeschichtet) in Anlehnung an RAL 9002, grauweiß.
Blechstärke der Zargen: ca. 2 mm
Umbug zur Wand  : 10 mm
Zargenspiegel Türblattseite:  ca. 20 mm, nach Bemusterung
Zargenschließblech: Schließgeräuschdämpfer aus Kunststoff

b) Türblatt :
doppelwandig, 3- seitig gefälzt, doppelwandig aus verzinktem Material, Bleche spannungsfrei,
Oberfläche ohne Unebenheiten (auch bei Streiflicht dürfen sich keine Schweißstellen oder ähnliches abzeichnen), grundiert (umweltfreundlich pulverbeschichtet) in Anlehnung an RAL 9002, grauweiß.

Blechstärke :mind. 1,0 mm
Türblattdicke : ca. 65 mm
Geforderte Wärmedurchgangskoeffizient Ug-Wert  ab 1,50 W/m2K
Türbänder justierbar, streichfähig

c) Beschläge :
Einsteckschloss DIN 18250 Klasse 3 mit Wechsel Stulp, verzinkt nickelsilber, korrosionsgeschützt, für PZ vorgerichtet.
Türdrücker mit Kurzschild, aus Edelstahl matt gebrüstet. Drücker Drückergarnitur aus Edelstahl.
Bänder :  2 Bänder mit Kugellager

**1.9.10 Außentür inkl. Zarge, Stahl, 1010/2135 mm**
Liefern und Einbauen des 1-flügel. Stahltür mit Blockzarge und einem Lichtausschnitt. Ausführung und Oberfläche gem. Leitbeschreibung Stahltür jedoch :

Befestigungsuntergrund : Mauerwerk
Sichtfensfer (BxH):  ca. 250 x 900 mm
Glasart:  transparent
Anschlag:  mit Anschlagfalz
Schallschutzanforderung : keine Anforderung
Brandschutzanforderung : keine Anforderung
Türschließer/ Antrieb : mit Obertürschließer in  gesonderter Position
Einbruchhemmung :  RC2
Korrosivitätskategorie : C3
Schutzdauerklasse :  VH
Rohbaumaß (BxH) :  1010 x 2135 mm

Zementestrich als Verbundestrich im Türbereich, einschl. aller Abdichtung und Türschwelle sind mit einzukalkulieren.
Menge: 1,000 St
DIN276-1 (2008): 331

**1.9.20 Obertürschließer**
Obentürschließerfür mit Gleitschiene, einstellbarer Öffnungsbegrenzung für 1-flügelige Türen, geeignet für Türbreite bis 1100 mm.
Schließgeschwindigkeit und Endschlag über Ventil stufenlos einstellbar, hydraulisch kontrollierte Öffnungsdämpfung.
Normalmontage auf Türblatt/Bandseite, mit Montageplatte.
Silberfarbig
Menge: 1,000 St

#### Abschnitt 1.10 AUSSENWÄNDE

**1.10.10 Türöffnung herstellen**
Türöffnung in der vorhandener Mauerwerkwand herstellen, inkl. Entsorgung des kompletten Abbruchmaterials.

Auflagerbereich 3-lagig mit druckfesten Steinen ausmauern. Träger in gesonderter Position einbauen sowie ausmauern und 3-seitig mit Zementputz verputzen. Laibungen beiputzen.

Öffnungsbreite: ca. 1,01 m
Öffnungshöhe: ca. 2,135 m
Menge: 1,000 St
DIN276-1 (2008): 394

**1.10.20 Betonfertigteil für Türsturz**
Betonfertigteil für Türsturz, Rechteckquerschnitt, liefern und fachgerecht einbauen, Betonoberfläche als Sichtbeton, abgefasten Kanten für Auflagerung, ohne Ausklinkung.
Bewehrung und Einbauteile werden gesondert vergütet.

Baustoff : Stahlbeton
Festigkeitsklasse : C25/30
Expositionsklasse: XC3-WF
Querschnittsbreite : 24 cm
Querschnittshöhe : 24 cm
Länge: ca. 1,40 m
Einbauhöhe: bis ca. 2,20 m
Menge: 1,000 St

**1.10.30 Öffnung überdecken**
Öffnungen im Ziegelverblendmauerwerk bis 11,5 cm Dicke mit Fertigteil-Grenadiersturz auf Lehrschalung übermauern, Optik passend zu Bestandmauerwerk. Es ist eine Überhöhung von etwa 1 % bis maximal 1,5 % der lichten Weite anzuordnen. Abgerechnet wird die Sturzlänge zwischen den Leibungen. Inkl. Wiederherstellung der Wärmedämmung.
Menge: 1,500 m

#### Abschnitt 1.11 ENTWÄSSERUNG

**1.11.10 Straßenablauf 50 * 50 cm, Aufsatz Pultform**
Betonteilkombination für Straßenablauf für quadratischen Aufsatz, ohne Schlammraum, mit verzinktem Eimer, DIN 4052 - 1a - 5d - 10a - A4,  mit Steckmuffe, Aufsatz für Ablauf DIN 4052, Rost aus Gusseisen, Rahmen mit Eimerauflage, Klasse D 400 DIN EN 124-1,  Maße L/B 500/500 mm, pultförmig, mit Einlage, auf Betonauflager setzen, Beton C 12/15 DIN 1045-2, Dicke mind. 10 cm. Komplett mit Aufsatz und Bettung
Menge: 2,000 St
DIN276-1 (2008): 322

**1.11.20 Straßenablauf 50 * 50 cm, Aufsatz Rinnenform**
Betonteilkombination für Straßenablauf für quadratischen Aufsatz, ohne Schlammraum, mit verzinktem Eimer, DIN 4052 - 1a - 5d - 10a - A4,  mit Steckmuffe, Aufsatz für Ablauf DIN 4052, Rost aus Gusseisen, Rahmen mit Eimerauflage, Klasse D 400 DIN EN 124-1,  Maße L/B 500/500 mm, rinnenförmig, mit Einlage, auf Betonauflager setzen, Beton C 12/15 DIN 1045-2, Dicke mind. 10 cm. Komplett mit Aufsatz und Bettung
Menge: 1,000 St

**1.11.30 Entwässerungsrinne D400 NW 100mm L 1m Polymerbeton U-Kastenrinne Abdeck. EN-GJS Arretierung**
Entwässerungsrinne für Oberflächenwasser DIN EN 1433 und DIN 19580, Klasse D 400,  Nennweite 100 mm, Baulänge 1 m, aus Polymerbeton, Kastenrinne, U-Querschnitt, ohne Gefälle, mit Abdeckung aus Gusseisen EN-GJS,  als Maschenrost, mit Kantenschutz aus Gusseisen, mit Arretierung.
Komplett mit Aufsatz und Bettung
Menge: 1,000 m

**1.11.40 Kanal aus Polypropylen DA 160 x 5,5, T bis 3,00 m**
Hochlast-Vollwand-Kanalrohr aus Polypropylen (PP), nach DIN EN 1852 mit Muffe liefern und verlegen. Inkl. Rohrstatik.

Dimension: DN 150 (DA 160 x 5,5)

Einschließlich:

Dichtungen aus EPDM nach DIN EN 681-1.

Zwischenlagerung der gelieferten Rohre und Transport zur unmittelbaren Einbaustelle. Der zusätzliche Transport, Aufladen und Abladen ist in die Einheitspreise einzurechnen.

Hilfsstoffe für die Verlegung und den Einbau,

Eigenschaften:

Ringsteifigkeit midestens 10 kN/m² (SN 10),
für Einsatz im Schwerlastbereich geeignet,
beständig gegen chemisch stark angreifende Umgebung,
Systemdichtheit mind. 5 bar,
Material hochabriebfest, ohne Zusatz von Füllstoffen.
Farbe: vorzugsweise orange, durchgängig eingefärbt.

Verlegetiefe: bis 1,50 m

Baulänge: maximal 3 m

Einbau in Teilabschnitten, Auflager auf vorhandenem eingebrachtem Sand, in vorhandenen Graben mit Verbau und Aussteifungen.

Einbaubedingungen nach DIN EN 1610 und nach statischer
Berechnung des Herstellers.

Die Verlegeanleitung des Herstellers ist zu beachten.

Im Einheitspreis sind die Bereitstellung aller Geräte
und alle Nebenleistungen einzurechnen.
Menge: 22,000 m

**1.11.50 Kanal aus Polypropylen DA 200 x 6,9, T bis 2,50 m**
Kanal aus Polypropylen DN 200, T bis 2,50 m

wie Position "Kanal aus Polypropylen DN 150, T bis 3,00 m komplett einschließlich Formstücke", jedoch:

Dimension: DN 200 (DA 200 x 6,9)
Menge: 65,000 m

**1.11.60 Kanalrohr PP, DN 200 Passstück mit Muffe**
Passstück bis 1 m Länge,
passend für PP-Rohr DN 120 (DA 200 x 6,9)

Herstellung des Passstückes durch ablängen des Kanalrohres mit Muffe auf die erforderliche Länge.

Einschließlich:

Trennschnittarbeiten und notwendiger Bearbeitung / Behandlung der Trennflächen außerhalb der Rohrgräben und Einbau.
Menge: 1,000 St

**1.11.70 Kanalrohr PP, DN 200 Überschiebemuffe**
Überschiebemuffe als Reparaturmuffe aus PP,
passend für PP-Rohr DN 120 (DA 200 x 6,9)
Einschließlich Einbau.
Menge: 1,000 St

**1.11.80 Kanalrohr PP, DN 150 Passstück mit Muffe**
Passstück bis 1 m Länge,
passend für PP-Rohr DN 150 (DA 160 x 5,5)
Herstellung des Passstückes durch ablängen des Kanalrohres mit Muffe auf die erforderliche Länge.
Einschließlich:
Trennschnittarbeiten und notwendiger Bearbeitung / Behandlung der Trennflächen außerhalb der Rohrgräben und Einbau.
Menge: 1,000 St

**1.11.90 Kanalrohr PP, DN 150 Überschiebemuffe**
Überschiebemuffe als Reparaturmuffe aus PP,
passend für PP-Rohr DN 150 (DA 160 x 5,5)
Einschließlich Einbau.
Menge: 1,000 St

**1.11.100 Ablängen PP-Rohre bis einschließlich DN 200**
Menge: 10,000 St

**1.11.110 Ablängen Stz-Rohre bis einschließlich DN 250**
Ablängen Stz-Rohre bis einschließlich DN 250 in Rohrgraben
Menge: 3,000 St

**1.11.120 Bogen Kanalrohr PP, DN 200**
Bogen aus PP mit Muffe, SN 16,
verschiedene Grade (15°, 30°, 45°),
passend für PP-Rohr DN 120 (DA 200 x 6,9)
Einschließlich Ermittlung des erforderlichen Bogengrades im Sinne einer Werkplanung.

Einschl. Einbau.
Menge: 3,000 St

**1.11.130 Bogen Kanalrohr PP, DN 150**
Bogen aus PP mit Muffe, SN 16,
verschiedene Grade (15°, 30°, 45°),
passend für PP-Rohr DN 150 (DA 160 x 5,5)
Einschließlich Ermittlung des erforderlichen Bogengrades im Sinne einer Werkplanung.

Einschl. Einbau.
Menge: 6,000 St

**1.11.140 Abzweig Kanalrohr PP, DN 150 / DN 100**
Abzweig mit Reduzierung, Formstück aus PP (Polypropylen) DIN EN 1852-1, homogenes Vollwandrohr,  für Abwasserkanal, 45 Grad, Rohrende mit Muffe, DN/OD 160, 2. DN 110, Nenn-Ringsteifigkeit SN 16 DIN EN ISO 9969.
Menge: 1,000 St

**1.11.150 Abzweig Kanalrohr PP, DN 150**
Abzweig, Formstück aus PP (Polypropylen) DIN EN 1852-1, homogenes Vollwandrohr,  für Abwasserkanal, 45 Grad, Rohrende mit Muffe, DN/OD 160, Nenn-Ringsteifigkeit SN 16 DIN EN ISO 9969.
Menge: 1,000 St

**1.11.160 Abzweig Kanalrohr PP, DN 200**
Abzweig, Formstück aus PP (Polypropylen) DIN EN 1852-1, homogenes Vollwandrohr,  für Abwasserkanal, 45 Grad, Rohrende mit Muffe, DN/OD 200, Nenn-Ringsteifigkeit SN 16 DIN EN ISO 9969.
Menge: 1,000 St

**1.11.170 Abzweig Kanalrohr PP, DN 200 / DN 150**
Abzweig mit Reduzierung, Formstück aus PP (Polypropylen) DIN EN 1852-1, homogenes Vollwandrohr,  für Abwasserkanal, 45 Grad, Rohrende mit Muffe, DN/OD 200, 2. DN 160, Nenn-Ringsteifigkeit SN 16 DIN EN ISO 9969.
Menge: 1,000 St

**1.11.180 Abzweig Kanalrohr PP, DN 200 / DN 110**
Abzweig mit Reduzierung, Formstück aus PP (Polypropylen) DIN EN 1852-1, homogenes Vollwandrohr,  für Abwasserkanal, 45 Grad, Rohrende mit Muffe, DN/OD 200, 2. DN 110, Nenn-Ringsteifigkeit SN 16 DIN EN ISO 9969.
Menge: 4,000 St

**1.11.190 Reduzierstück PP homogen Abwasserkanal OD DN200 DN160 SN16**
Reduzierstück, Formstück aus PP (Polypropylen) DIN EN 1852-1, homogenes Vollwandrohr,  für Abwasserkanal, Rohrende glatt, DN/OD 200, 2. DN 160, Nenn-Ringsteifigkeit SN 16 DIN EN ISO 9969.
Menge: 1,000 St

**1.11.200 Rohrmanschetten DN 150**
Anschluss mittels zu liefernder Übergangsmanschette / Rohrkupplung, mit passendem Spannbereich zum vorgefundenen Anschlussrohr mit DIBt-Zulassung
zur variablen, stufenlosen Verbindung von Abwasserrohren der gleichen Nennweite aus unterschiedlichen bzw. gleichen Werkstoffen.

Rohrkupplung mit vollwandiger, geschäumter, gerippter, gekammerter oder gewellter Wandung in beliebiger Kombination,
mit Dichtungskörper nach DIN EN 681-1,
mit mehrfachem Doppeldichtprofil und mittig umklappbarem Rohranschlag,

Fixier- und Zentrierkorb, aus bruchstabilem, hochschlagfesten Polyamid mit beidseitig integriertem Bandführungskanal sowie zwei Spannbändern aus nicht rostenden Stahl mit jeweiliger Gegenbandeinlage und Click-System.

Nennweite DN 150
Menge: 1,000 St

**1.11.210 Rohrmanschetten DN 200**
Anschluss mittels zu liefernder Übergangsmanschette / Rohrkupplung, mit passendem Spannbereich zum vorgefundenen Anschlussrohr mit DIBt-Zulassung
zur variablen, stufenlosen Verbindung von Abwasserrohren der gleichen Nennweite aus unterschiedlichen bzw. gleichen Werkstoffen.

Rohrkupplung mit vollwandiger, geschäumter, gerippter, gekammerter oder gewellter Wandung in beliebiger Kombination,
mit Dichtungskörper nach DIN EN 681-1,
mit mehrfachem Doppeldichtprofil und mittig umklappbarem Rohranschlag,

Fixier- und Zentrierkorb, aus bruchstabilem, hochschlagfesten Polyamid mit beidseitig integriertem Bandführungskanal sowie zwei Spannbändern aus nicht rostenden Stahl mit jeweiliger Gegenbandeinlage und Click-System.

Nennweite DN 200
Menge: 1,000 St

**1.11.220 Rohrmanschetten DN 250**
Anschluss mittels zu liefernder Übergangsmanschette / Rohrkupplung, mit passendem Spannbereich zum vorgefundenen Anschlussrohr mit DIBt-Zulassung
zur variablen, stufenlosen Verbindung von Abwasserrohren der gleichen Nennweite aus unterschiedlichen bzw. gleichen Werkstoffen.

Rohrkupplung mit vollwandiger, geschäumter, gerippter, gekammerter oder gewellter Wandung in beliebiger Kombination,
mit Dichtungskörper nach DIN EN 681-1,
mit mehrfachem Doppeldichtprofil und mittig umklappbarem Rohranschlag,

Fixier- und Zentrierkorb, aus bruchstabilem, hochschlagfesten Polyamid mit beidseitig integriertem Bandführungskanal sowie zwei Spannbändern aus nicht rostenden Stahl mit jeweiliger Gegenbandeinlage und Click-System.

Nennweite DN 250
Menge: 1,000 St

**1.11.235 Kontrollschacht Einzelbauteile PP DN600 Lastverteilungsring D400 T bis 1,5m Ablauf DN200 Zulauf DN150 2.Zulauf DN150**
STLB-Bau 2025-10 009
Kontrollschacht, nicht begehbar, als Reinigungs- und Inspektionsöffnung, DIN EN 13598-2, Ausführung Schacht in Einzelbauteilen, Schachtrohr aus PP, DN 600, Schachtabdeckung mit Lastverteilungsring/-rahmen, Klasse D 400 DIN EN 124-1, Berme in Kämpferhöhe, lichte Schachttiefe bis 1,5 m, Schachtaufstandsfläche planeben,
Rohranschluss Ablauf (0 Grad), für Rohre aus PP, DN 200, Anschluss für Steckmuffe, mit 2 Zulaufanschlüssen,
Seitenzulauf für Rohr aus Beton, DN 150,
Winkel '180' Grad,

2. Seitenzulauf für Rohre aus PP, DN 150,
Winkel '90' Grad,
Rohrverbindung mit eingelegtem Dichtring, Ausführung gemäß Einzelbeschreibung,
Einzelbeschreibungs-Nr 'Schacht SW 1'
Menge: 1,000 St
Leistungsbereichkatalog: 009
DIN276-1 (2008): 551

**1.11.237 Kontrollschacht Einzelbauteile PP DN600 Lastverteilungsring D400 T 1,5-1,75m Ablauf DN250 Zulauf DN200**
STLB-Bau 2025-10 009
Kontrollschacht, nicht begehbar, als Reinigungs- und Inspektionsöffnung, DIN EN 13598-2, Ausführung Schacht in Einzelbauteilen, Schachtrohr aus PP, DN 600, Schachtabdeckung mit Lastverteilungsring/-rahmen, Klasse D 400 DIN EN 124-1, Berme in Kämpferhöhe, lichte Schachttiefe über 1,5 bis 1,75 m, Schachtaufstandsfläche planeben,
Rohranschluss Ablauf (0 Grad), für Rohre aus PP, DN 250, Anschluss für Steckmuffe, mit einem Zulaufanschluss,
Seitenzulauf für Rohr aus PP, DN 200,
Winkel '180' Grad,
Ausführung gemäß Einzelbeschreibung,
Einzelbeschreibungs-Nr 'Schacht SW 2'
Menge: 1,000 St
Leistungsbereichkatalog: 009
DIN276-1 (2008): 551

**1.11.238 Kontrollschacht Einzelbauteile PP DN600 Lastverteilungsring D400 T bis 1,5m Ablauf DN200 Zulauf DN200**
STLB-Bau 2025-10 009
Kontrollschacht, nicht begehbar, als Reinigungs- und Inspektionsöffnung, DIN EN 13598-2, Ausführung Schacht in Einzelbauteilen, Schachtrohr aus PP, DN 600, Schachtabdeckung mit Lastverteilungsring/-rahmen, Klasse D 400 DIN EN 124-1, Berme in Kämpferhöhe, lichte Schachttiefe bis 1,5 m, Schachtaufstandsfläche planeben,
Rohranschluss Ablauf (0 Grad), für Rohre aus PP, DN 200, Anschluss für Steckmuffe, mit einem Zulaufanschluss,
Seitenzulauf für Rohr aus PP, DN 200,
Winkel '90' Grad,
Ausführung gemäß Einzelbeschreibung,
Einzelbeschreibungs-Nr 'Schacht RW 0'
Menge: 1,000 St
Leistungsbereichkatalog: 009
DIN276-1 (2008): 551

**1.11.260 Reinigung bis einschließlich DN 200**
Ablagerungsfreies Reinigen der neu hergestellten Kanalabschnitte und Schächte nach Fertigstellung aller Arbeiten als Grundlage der Abnahme einsch. Einmessung aller Zuläufe mit Dimensionsangabe.

Einschließlich An- und Abfahrten sowie Vorhalten von Spülfahrzeugen o.ä. Geräte sowie Anlieferung, vorhalten und betreiben aller weiteren für die Reinigung erforderlichen Geräte und Hilfsmittel.

Das Räumgut ist vorschriftsmäßig zu entsorgen. Die Entsorgungskosten sind in den Einheitspreis einzukalkulieren.

Verschmutzungsgrad: unter 5 %

Verfahrensbedingte oder witterungsbedingte Nachreinigungen werden nicht vergütet.

Ausführung haltungsweise in Teilabschnitten, zeitlich unterbrochen, in Abhängigkeit der Technologie des AN.

Einschließlich:

Einholung Genehmigungen zur temporären Baustellensicherung
(Straßensperrung, Nutzung Fußwege, Arbeiten in öffentlichen Bereichen)

Absperrung einzelner Punkte
(oberirdische Absperrung Schachtbauwerke (Absturzsicherung) für Durchführung Kanalreinigung)
Menge: 87,000 m

**1.11.270 TV-Befahrung bis einschließlich DN 200**
Durchführung einer Kamerabefahrung eines gereinigten Kanalnetzes bis einschließlich DN 200 mittels Videokamera. Die Aufnahmen sind dem AG sofort nach Befahrung auf DVD und mit den Haltungsprotokollen auszuhändigen. Die Aufnahmen sind mit der Angabe über Straßen, Schachtnummern, Länge der Haltung, Rohrmaterial und Rohrdurchmesser sowie Datum der Aufnahme zu versehen.
Eventuell erkennbare Schäden müssen sich eindeutig lokalisieren lassen. Sie sind durch Einzelbilder zu dokumentieren.
Aufnahmeeinrichtung stets gegen die Fließrichtung. Nicht verwertbare Aufnahmen werden nicht vergütet und sind zu wiederholen.
Mit den Haltungsprotokollen sind ausgedruckte Fotos vom Schacht zu liefern. Blickrichtung von oben aus in den Schacht.
Menge: 87,000 m

**1.11.280 Dichtheitsprüfung Haltungsw., bis DN 200**
Dichtheitsprüfung nach Kanalverlegung, vor Herstellung der Anschlussleitungen mit Luft gemäß DIN EN 1610.

Sammelkanal: bis DN 200
Abschnittslängen: max 25 m

Vorhalten und Einbau der erforderlichen Prüfarmaturen und Verbaumaterialien zum temporären Verschließen der Haltungen. Die Personalkosten sowie die Anfertigung von Prüfprotokollen 1fach als Print und digital als PDF-Datei sind einzukalkulieren.

Prüfverfahren: LF
Prüfprotokoll mit Kennlinie über Druckkraft

Vergütet wird eine Dichtheitsprüfung je Haltung.
Menge: 5,000 St

#### Abschnitt 1.12 VERKEHRSANLAGEN

**1.12.10 Planum Verkehrswege herstellen**
Planum herstellen; Profilgenauigkeit +/- 2 cm.
Verformungsmodul EV2 : 45 MN/m²
Menge: 300,000 m²

**1.12.20 Frostschutzschicht 0/32, D= 30 cm, EV2 min 120 MPa herstellen**
Frostschutzschicht herstellen.
In Verkehrsflächen der Belastungsklasse Bk1,0 bis Bk100
Baustoffgemisch 'aus natürlichen gebrochenen Gesteinskörnungen 0/45'

Verdichtungsgrad/Verformungsmodul 'EV2 auf der Oberfläche mindestens 120 MPa'

Einbau- 'dicke 30 cm'

liefern und einbauen
Menge: 300,000 m2

**1.12.30 Schottertragschicht, 15 cm**
Schottertragschicht, korngestuft aus vorwiegend gebrochenen Gesteinskörnungen, zertifiziert, lagenweise verdichtet, herstellen.

Unterlage : Frostschutzschicht
Tragfähigkeit : 120 MN/ m²
Belastungsklasse : Bk 1,0
Bereich : Fahrbahn
Körnung : 0 /45 mm
Schichtdicke : ca. 15 cm
liefern und einbauen
Menge: 45,000 m³

**1.12.40 Betondecke ZTV Beton-StB Verkehrsfläche 2-5m2 C30/37 XM1 einschichtig D 15cm**
Betondecke angelehnt an ZTV Beton-StB aus Ortbeton, in Fahrbahnen, in Teilflächen, Einzelfläche über 2 bis 5 m2, Beton C 30/37 DIN 1045-2, natürliche Gesteinskörnung, Expositionsklasse XM1 (Betonkorrosion durch mäßige Verschleißbeanspruchung),XF2 (Frostangriff mit und ohne Taumittel bei Wassersättigung), Decke einschichtig, Dicke der Decke 15 cm, Betonoberfläche mit Haarbesen abziehen. Das Abziehen ist einzukalkulieren und wird nicht separat vergütet.
Menge: 250,000 m2
Leistungsbereichkatalog: 080
DIN276-1 (2008): 532

**1.12.50 Nässen der Betondecke**
Schutz der frisch aufgebrachten Stoffe gegen vorzeitiges Austrocknen, Bauteil Betondecke. Feuchthalten durch mehrfaches Nässen der Flächen für die Dauer von mindestens 3 Tagen nach Herstellung.
Menge: 250,000 m2

**1.12.60 Arbeitsfugen an Einbauten und Bestand, Betondecke**
Herstellen und Verfüllen von Fugen über die gesamte Deckenstärke für Einbauten (Rinnen, Straßenablauf), den Anschlussbereich an den Bestand, Fundamente u.ä. nach Wahl des AN inkl. notwendigen Materialien und Arbeitsleistungen.
Aufmaß gemäß Kantenlänge Einbauten
Menge: 78,000 m

**1.12.70 Überwachung Betoneinbau Überwachungskl.2**
*** EP-Aufgliederung gefordert
STLB-Bau 2024-10 013
Überwachung des Einbaus von Beton der Überwachungsklasse 2 DIN 1045-3 durch eine anerkannte Überwachungsstelle.
Menge: 1,000 St
Leistungsbereichkatalog: 013

**1.12.80 Gefälleausbildung an Bodeneinläufe**
Gefälleausbildung der Betondecke an Straßenablauf auf einer Teilfäche von ca. 2,5 m2

Größe Straßenablauf bis 50 x 50 cm
Menge: 2,000 St

**1.12.90 Betonbord TB8/20 Fundament Rückenstütze C12/15 D 20cm B 15cm**
Bordstein aus Beton, DIN EN 1340, Maße DIN 483,  Form TB 8/20,  Witterungswiderstand A,  Abriebwiderstand F,  Biegezugfestigkeit S,  mit Fundament und einseitiger Rückenstütze aus Beton mit einer Zusammensetzung C 12/15 DIN 1045-2, Bettungsdicke 20 cm, Breite der Rückenstütze 15 cm, Fugen offen.
Menge: 6,000 m

**1.12.100 Asphalttragsch. aus AC 22 TN herst, Bk0,3 bis Bk1,8, 50/70, D= 14 cm**
Asphalttragschicht aus Asphalttragschichtmischgut
AC 22 T N herstellen.
In Verkehrsflächen der Belastungsklassen Bk0,3 bis
Bk1,8.
Einbau 'in Fahrbahnen'

Bindemittel = 50/70.
Einbau 'Gesamtdicke 14 cm'
Menge: 35,000 m2

**1.12.110 Unterlage reinigen Asphaltschicht**
Reinigen der Unterlage für Asphaltschichten, für das Aufsprühen von bitumenhaltigem Bindemitteln, durch Entfernen der Schmutzschicht, nicht gebundene Stoffe abfegen, aufnehmen und fachgerecht entsorgen.
Menge: 35,000 m²

**1.12.120 Bitumenemulsion aufsprühen**
StL-Nr. 14113063210123
Bitumenemulsion zur Herstellung des Schichtenverbundes
aufsprühen.
Auf Verkehrsflächen der Belastungsklassen Bk0,3 bis
Bk1,8.
Unterlage = Asphaltbefestigung, frisch.
Bindemittel = C60BP1-S.
Bindemittelmenge = 250 g/m2.
Vor Einbau Asphaltdeckschicht.
Menge: 35,000 m2

**1.12.130 Asphaltdecksch. aus AC 11 DN herst. 4,0 cm 50/70**
StL-Nr. 1411333811100000
Asphaltdeckschicht aus Asphaltbeton für Asphaltdeckschichten AC 11 D N herstellen.
In Verkehrsflächen der Belastungsklassen Bk0,3 bis
Bk1,8.
Einbaudicke 4 cm.
Bindemittel = 50/70.
Menge: 35,000 m2

**1.12.140 Abstumpfungsmaßnahme durchführen LFK 2/5, 2 kg/m2**
StL-Nr. 141139522121
Abstumpfungsmaßnahme zur Erhöhung der Anfangsgriffigkeit durch gleichmäßiges Aufbringen und Einwalzen von
Abstreukörnung durchführen. Nicht gebundene Abstreukörnung aufnehmen und der Verwertung nach Wahl des AN zuführen.
Abstreukörnung = Lieferkörnung 2/5.
Aus Gestein wie grobe Gesteinskörnung in Asphaltdeckschicht.
Abstreumenge = 2 kg/m2.
Maschinell abstreuen.
Menge: 35,000 m2

**1.12.150 Querfuge schneiden und ausräumen Beton**
Fugen in Deckschichten durch nachträgliches
Schneiden.
Tiefe 10 - 20 cm, Breite 18 mm
Ausführung der Fugen gem. ZTV Fug-StB 01.
Geradlinige Ausführung der Fugen mit maschinell
geführtem Gerät. Staubarmes Verfahren anwenden.
Ausräumen und Reinigen des Fugenspaltes ist einzukalkulieren und wird nicht gesondert vergütet
Für Betonflächen
Menge: 38,000 m

**1.12.155 Fuge schneiden und ausräumen Asphalt**
Fugen in Deckschichten durch nachträgliches
Schneiden.
Tiefe 40 mm, Breite 12 mm
Ausführung der Fugen gem. ZTV Fug-StB 01.
Geradlinige Ausführung der Fugen mit maschinell
geführtem Gerät. Staubarmes Verfahren anwenden.
Ausräumen und Reinigen des Fugenspaltes ist einzukalkulieren und wird nicht gesondert vergütet
Für Asphaltfläche
Menge: 20,000 m

**1.12.160 Anschluss a. Fuge m. Fugenm. herst. Querfuge Beton**
Anschluss als Fuge mit Fugenmasse herstellen.
Querfuge.
In der Asphaltdeckschicht ausbilden.
Fugenspalttiefe = 15 cm.
Fugenspaltbreite = 18 mm.
Mit heiß verarbeitbarer Fugenmasse Typ N 2, einschließlich zugehörigem und zuvor aufgetragenem Voranstrichmittel.
Menge: 38,000 m

**1.12.161 Anschluss a. Fuge m. Fugenm. herst. Querfuge Asphalt**
Anschluss als Fuge mit Fugenmasse herstellen.
Querfuge.
In der Asphaltdeckschicht ausbilden.
Fugenspalttiefe = 40 mm.
Fugenspaltbreite = 12 mm.
Mit heiß verarbeitbarer Fugenmasse Typ N 2, einschließlich zugehörigem und zuvor aufgetragenem Voranstrichmittel.
Menge: 20,000 m

**1.12.170 Stützenschutz, vierseitig**
Stützenschutz gegen Beschädigung durch LKW, aus verzinktem Stahl, pulverbeschichtet, im Außenbereich, für Stützen mit einer Größe von 60 x 60 cm, Höhe ca. 60 cm. Beim Aufprall biegt der sich und richtet sich wieder auf. Bestehend aus Geländerpfosten aus Rundrohr und Querstreben und bindel einen eiffizienten Rundumschutz, vierseitig. Die Montage erfolgt mittels Fußplatte und Festverschraubung am Boden. Es besteht keine mechanische Verbindung zu den Stützen oder Fundamenten.

Farbe: Gelb/ Schwarz nach Wahl des AG

Lieferung und fachgerechte Montage, enschl. aller Befestigungsmitteln
Menge: 4,000 St

**1.12.180 Stützenschutz, dreiseitig**
*** Bezugsbeschreibung
Stützenschutz gegen Beschädigung durch LKW, aus verzinktem Stahl, pulverbeschichtet, im Außenbereich, für Stützen mit einer Größe von 65 x 65 cm, Höhe ca. 60 cm. Bestehend aus Geländerpfosten aus Rundrohr und Querstreben und bindel einen eiffizienten Rundumschutz, dreiseitig. Die Montage erfolgt mittels Fußplatte und Festverschraubung am Boden. Es besteht keine mechanische Verbindung zu den Stützen oder Fundamenten.

Farbe: Gelb/ Schwarz nach Wahl des AG

Lieferung und fachgerechte Montage, enschl. aller Befestigungsmitteln.
Menge: 1,000 St

**1.12.190 Stützenschutz, zweiseitig**
*** wie Position 1.12.180
wie zuvor Position, jedoch:

zweiseitg
Menge: 1,000 St

**1.12.200 Schutzplanken Komplett-Set M25-1SP, zum Aufdübeln, Stahl, B-Profi**
Schutzplanken Komplett-Set M25-1SP, aus Stahl, feuerverzinkt, zum Aufdübeln.  1-holmiges Leitplanken-System

Anwendung: Containerstellplätze

System  Einholmiges Leitplankensystem B-Profil
Farbe  silber
Höhe gesamt37,5 cm - 50 cm
widerstandsfähig, witterungsbeständig und wartungsfrei
Ausführungzum Aufschrauben
MaterialbeschreibungStahl, feuerverzinkter
Norm  RAL-Rg 620, TÜV-Belastungs-Prüfung
Belastbarkeitmin. 13927 Nm
inkl. Eckteil
Menge: 36,900 m
